# Bodenarbeiten im Treppenhaus
Angebotsaufforderung (GAEB 90, DA83)
Währung: EUR

## Zusätzlicher Text
Leistungsverzeichnis über Bodenarbeiten im Treppenhaus

Stand April 2024

Bauvorhaben:  Buchstr. 6

Bauort:  13353 Berlin

Bauherren:  Buchstraße 6 & Fehmarner Straße 14 GmbH

Planung und Bauleitung:  Covivio Immobilien GmbH,
  Herr Jäger,
  Cornelius-Fredericks-Straße 19-21, 13351 Berlin

Angebot über:
Treppenhaussanierung

(3 Treppenhäuser)

Ausführungsbeginn:  22.09.2025

Ausführungsende:  06.12.2025

## Zusätzlicher Text
BAUVORHABEN:  Treppenhaussanierung / Bodenarbeiten

Bodenarbeiten im Treppenhaus
Buchstr. 6
13353 Berlin

GEWERK:  Bodearbeiten
Ausführungszeitraum:  22.09.2025 - 06.12.2025

Soweit nicht anders beschrieben enthalten die nachfolgenden Positionen
jeweils die Lieferung der genannten Materialien, sowie aller
erforderlichen Klein- und Zubehörmaterialien. Ausgebaute Materialien
sind jeweils abzufahren und zu entsorgen.

Die Baustelle ist vor Angebotsabgabe zu Besichtigen. Sollten
Unklarheiten zur Ausführung oder zu einzelnen Positionen bestehen, sind
diese unbedingt vor Angebotsabgabe durch den Auftragnehmer mit dem
Auftraggeber zu klären.

Termine

Ausführung ab (siehe oben)

Ortsbesichtigung

Eine Ortsbesichtigung vor Angebotsabgabe ist zwingend erforderlich

Aufmaß

Maßgebend für die Abrechnung ist das nach Fertigstellung aller Arbeiten
(gemeinsam mit Ihnen und unserer Bauleitung) das vorzulegende Aufmaß.

Leistung

Die Wohnungsgesellschaften behalten sich das Recht vor, einzelne
Positionen aus dem Auftragsumfang herauszunehmen, ohne das hierfür
Kosten geltend gemacht werden können oder eine Änderung der
Einheitspreise anderer Positionen erfolgt.

Der Arbeitsumfang bestimmt sich ausschließlich nach dem Text unserer
Bestellung und etwaig schriftlich erteilten Nachbestellungen.

Lieferungen und Leistungen, denen keine schriftliche Bestellung zu
Grunde liegt, werden von uns nicht abgerechnet.

Für Änderungen aufgrund behördlicher Auflagen oder die von uns gewünscht
werden, sind auf der Basis des Hauptangebotes entsprechende
Ergänzungsangebote einzureichen.

Wesentliche Veränderungen im Leistungsumfang sind uns rechtzeitig durch
ein schriftliches Nachtragsangebot zu melden. Dies gilt für zusätzliche,
im Leistungsverzeichnis nicht enthaltene Arbeiten, aber auch bei
Massenerhöhungen.

Bedingungen für die Entsorgung von Abfällen

Der Leistungserbringer ist verpflichtet, die bei uns anfallenden Abfälle
ordnungsgemäß und
sofort zu entsorgen.  Zu diesem Zweck hat er die einschlägigen Gesetze,
Verordnungen und sonstigen öffentlich-rechtlichen Vorschriften
einzuhalten.

Der Leistungserbringer sichert zu und führt auf unser Verlangen den
Nachweis, dass er die
behördliche Einsammlungs- oder Beförderungsgenehmigung nach dem
Abfallgesetz hat.
Das Erlöschen dieser Genehmigung ist uns unverzüglich schriftlich
mitzuteilen. Die Erklärung des Betreibers der Abfallentsorgungsanlage
über die Übernähme der Abfälle ist vor der Beförderung vorzulegen.

Mit Übernahme der Abfälle durch den Leistungserbringer gehen Eigentum,
Gefahr, Verkehrssicherungs-pflicht und öffentlich-rechtliche
Verantwortung auf diesen über.

Die Beförderung hat auf direktem Fahrweg ohne Unterbrechung,
Zwischenlagerung und Umladung auf andere Transportmittel zu erfolgen.
Der Leistungserbringer hat die behördlich geforderten Begleitscheine mit
sich zu fuhren und ihre Quittierung durch den Betreiber der
Abfallentsorgungsanlage herbeizuführen. Sind solche Begleitscheine nicht
erforderlich, hat er uns eine Übernahmebestätigung durch den Betreiber
der Abfallentsorgungsanlage unverzüglich vorzulegen.

Der Leistungserbringer hat uns jede Störung in der ordnungsgemäßen
Abfallentsorgung sofort zu melden.  Die Behebung der Störung hat -
abgesehen von unaufschiebbaren Eilfällen - im Benehmen mit uns zu
erfolgen. Davon unberührt bleibt die volle Verant-wortlichkeit des
Leistungserbringers für die ordnungsgemäße Entsorgung der Abfälle.

Wir können Prüfungen zur Feststellung durchführen, ob der
Leistungserbringer seinen Pflichten nachgekommen ist. Hierzu können wir
zum Beispiel Einsicht nehmen in die vom Leistungserbringer nach
öffentlich-rechtlichen Vorschriften zu führenden Nachweisbücher und in
den Genehmigungsbescheid der angefahrenen Abfallentsorgungsanlage,
dessen Vorlage der Leistungserbringer zu bewirken hat.

Der Leistungserbringer hat zur Abdeckung aller - sowohl seiner als auch
unserer - sich aus der Abfallbeseitigung ergebenden Haftungsrisiken
unter Einschluß des Gewässerschäden -Haftungsrisikos auf seine Kosten
eine Haftpflichtversicherung in ausreichender Höhe für Personen-, Sach-
und Vermögensschäden abzuschließen und uns den Abschluß auf Verlangen
nachzuweisen.  Diese Regelung läßt die Haftung des Leistungserbringers
unberührt.

Die in diesen Bedingungen festgelegten Pflichten hat der
Leistungserbringer jedem Dritten aufzuerlegen, dessen er sich zur
Erfüllung dieser Pflichten bedient.

## Zusätzlicher Text
A) ALLGEMEINE VORBEMERKUNGEN
=================================================================

A1) ALLGEMEINES

Dem Leistungsverzeichnis liegen die "Zusätzliche Vertragsbedingungen für
die Ausführung von Bauleistungen (Z-VOB/B)" der Covivio Immobilien GmbH
in der aktuellen Fassung zugrunde.

Für sich auf dieses Leistungsverzeichnis beziehende Beauftragungen
gelten die Vertragsbedingungen in jedem Einzelfall als vereinbart.
Sofern zukünftig als Ersatz für die aktuell gültigen Z-VOB/B mit dem
Auftragnehmer (AN) neue Z-VOB/B vereinbart werden, gelten für nach
Gültigkeitsbeginn die neuen Z-VOB/B beauftragte Leistungen
ausschließlich die neuen Z-VOB/B.

Für nach diesem Einheitspreisabkommen ausgeführte Leistungen gelten,
ergänzend zur den jeweiligen Leistungsbeschreibungen der einzelnen
Positionen, bei evtl. Widersprüchen in nachfolgend genannter
Reihenfolge, folgende Bedingungen:

1. diese ""Allgemeine Vorbemerkungen"" (A),
2. die sich anschließenden ""Allgemeine technische Vorbemerkungen"" (B),
3. die sich anschließenden ""Besondere technische Vorbemerkungen"" (für
dieses Gewerk) (C),
4. die ""Zusätzliche Vertragsbedingungen für die Ausführung von
Bauleistungen Z-VOB/B"",
5. Baustellenordnung der Covivio Immobilien GmbH in der jeweils gültigen
Fassung.

Mit erhalt der Bestellung erklärt der Auftragnehmer, dass von ihm
sämtliche gesetzlichen, behördlichen und berufgenossenschaftlichen
Auflagen erfüllt werden, die zur Ausführung der Leistungen erforderlich
sind.

Es dürfen nur solche Materialien verwendet werden, über die der
Auftragnehmer das uneingeschränkte Eigentumsrecht besitzt und die
vollkommen frei von Rechten Dritter sind.

Für die Ausführung der Arbeiten ist Fachpersonal in ausreichender Zahl
einzusetzen.
Hierbei ist darauf zu achten, dass für die Ausführung sämtlicher
Arbeiten unsere Baustellenordnung in der jeweils gültigen Fassung zu
beachten ist, die dem ausführenden Fachpersonal in geeigneter Form zur
Kenntnis zu geben ist.

Der Einsatz von Subunternehmern ist lediglich in schriftlicher Absprache
mit dem Auftraggeber erlaubt.

A2) KUNDENDIENST

Die Arbeiten werden z. T. in bewohnten Häusern ausgeführt.

Der Auftraggeber (AG) erwartet vom AN tatkräftige Unterstützung bei den
Bemühungen, berechtigten Mieterwünschen zu entsprechen. Dazu gehören
insbesondere folgende Verpflichtungen:

1) Alle Handwerker/Mitarbeiter des AN haben die Verpflichtung, Kunden
(Mietern) höflich und hilfsbereit zu begegnen. In Gesprächen mit den
Mietern ist das Bemühen von Covivio Immobilien, um einen verbesserten
Kundendienst herauszustellen.

2) Die Mieter sind rechtzeitig vor Durchführung der Reparaturarbeiten zu
verständigen, ggf. durch Aushang im Treppenhaus oder auch individuelle
Terminvereinbarung mit dem einzelnen Mieter.

3) Reparaturen sind sofort, spätestens innerhalb von 2 Arbeitstagen nach
Beauftragung, durchzuführen. Sofern die Frist aus Gründen, die der AN
nicht zu vertreten hat, nicht einzuhalten ist, ist der AG unverzüglich
zu unterrichten.

4) Soweit persönliche Schutzausstattung (PSA) erforderlich ist, hierzu
zählen auch Artikel zur Wahrung der Notwendigkeiten im Rahmen eines
erhöhten Infektionsschutzes, sind diese entsprechend den gesetzlichen
Anforderungen bzw. der situativen Notwendigkeit immer einzusetzen.

5) Möbel und sonstiges Mietereigentum, Bodenflächen und angrenzende
Bauteile etc. im Bereich der auszuführenden Arbeiten sind durch Folie,
evtl. Schaltafeln oder Ähnliches zu schützen.

A3) PREISE

Soweit und sobald Überschreitungen absehbar sind, ist hierüber der
Abteilung Einkauf des AG ein schriftliches Angebot einzureichen und eine
gesonderte Vereinbarung zu treffen.

In den Einheitspreisen sind sämtliche Kosten, wie Lohn-, Material- und
Nebenkosten, hierzu gehören auch erforderliche Hygieneschutzartikel,
enthalten, insbesondere auch:

1) Koordination / Terminabsprache(n) mit dem(den) Mieter(n) /
Kundenbetreuer(n) / Bauleiter(n)

2) sämtliche Fahrt- und Transportkosten,

3) sämtliche tariflichen Zulagen wie z.B. Schmutz- und Staubzulagen,
Zulagen für ekelerregende
Arbeiten etc.,

4) die Gestellung, Vorhaltung und spurlose Entfernung aller
erforderlichen Gerüste und Absperrungen (ggf. auch Warnschilder) bis zu
einer Höhe der Arbeitsbühne von 2 m; die Mitbenutzung der Gerüste ist
allen mit Reparaturarbeiten beschäftigten Firmen kostenlos zu gestatten,

5) Befestigungsmittel aller Art; Hilfsstoffe wie Nägel, Bindedraht und
Kleinmaterial sowie alle Baustoffe, die zur kompletten Erstellung der
Leistung erforderlich sind,

6) die Abdeckung von Einrichtungsgegenständen zum Schutz vor
Beschädigung und Verschmutzung

7) das, ggf. tägliche, Säubern der Arbeitsstelle; hierzu gehört auch die
Beseitigung von Verunreinigungen des Treppenhauses und/oder der
Hauszuwegungen,

8) der Ausbau und Abtransport sowie die ordnungsgemäße Entsorgung,
einschließlich Kippgebühren, sämtlichen Bauschutts und aller alter,
schadhafter Teile. Teile, für die sich der AG eine generelle oder
einzelfallbezogene Prüfung vorbehalten hat, sind bis zu diesem
Zeitpunkt, längstens jedoch für die Dauer von 10 Wochen, vom AN
vorzuhalten und dürfen erst danach entsorgt werden.

9) Alle weiteren Nebenleistungen, die zur Erfüllung der in den
Leistungspositionen beschriebenen Hauptleistungen, unter Beachtung aller
einschlägigen Vorschriften, erforderlich sind, im EPA aber nicht
gesondert aufgeführt sind.

Erforderliche Zusatzleistungen, die in den nachfolgenden
Leistungspositionen nicht enthalten sind, sind als Nachtrag dem
zuständigen Bauleiter vor Ausführung zur Genehmigung aufzugeben. Die
Preise für derartige Zusatzleistungen sind auf der Kalkulationsbasis des
Leistungsverzeichnisses zu kalkulieren. Diese Positionen sind so
ausreichend und umfassend zu beschreiben, dass sowohl eine
sachlich-fachliche als auch eine kalkulatorische Nachprüfung durch den
Auftraggeber gewährleistet ist, hierzu gehört insbesondere die Angabe
der verfahrenen Stunden.

Die Einheitspreise sind Nettopreise. Sie gelten zuzüglich der zum
jeweiligen Leistungserbringungszeitpunkt gültigen Mehrwertsteuer.

A4) ABRECHNUNG

Maßgebend für die Abrechnung ist das nach Fertigstellung der Arbeiten
durch den Auftragnehmer zu nehmende Aufmaß, sowie die Bestätigung des
zuständigen Bauleiters, dass die Leistungen durchgeführt wurden.

Das testierte Aufmaß bzw. die Bestätigung ist vom Auftragnehmer mit der
Schlussrechnung einzureichen.

Der Auftraggeber ist berechtigt, jederzeit ein gemeinsames Aufmaß zu
verlangen.

A5) Nachhaltigkeit

Als eines der führenden Wohnungsunternehmen sehen wir uns mit unseren
Partnern in der Verantwortung im Thema Nachhaltigkeit: Es ist unsere
Pflicht, Wirtschaftlichkeit, Umweltverträglichkeit und Lebensqualität
miteinander in Einklang zu bringen. Dazu gehört selbstverständlich auch,
das Klima zu schützen, Ressourcen effizient zu nutzen und den Menschen
ein angenehmes Lebensumfeld zu gestalten. Dazu möchten wir beitragen mit
unserem Denken und Handeln, mit den verwendeten Produkten und Lösungen.
Dabei geben wir innerhalb unseres Leistungsverzeichnisses
dementsprechend umweltverträgliche Produkte als Standard vor und
verweisen auf die sachgemäße Handhabung und Entsorgung im Rahmen der von
uns beauftragten Arbeiten.

A6) SONSTIGES

Die in diesen Bedingungen festgelegten Pflichten hat der AN jedem
Dritten aufzuerlegen, dessen er sich zur Erfüllung dieser Pflichten
bedient.

Das Leistungsverzeichnis darf weder ganz noch teilweise in irgendeiner
Form Dritten entgeltlich oder unentgeltlich zugänglich gemacht werden.

## Zusätzlicher Text
B)  ALLGEMEINE TECHNISCHE VORBEMERKUNGEN
=======================================================

B1) ALLGEMEINES

Für Lieferung und Ausführung gelten neben dem Leistungsverzeichnis:

1. die neuesten DIN-Vorschriften, VDE- und VDI-Richtlinien

2. die Vorschriften der zuständigen Behörden (z.B. Bauaufsicht,
Gewerbeaufsicht, Brandverhütung, TÜV, Berufsgenossenschaften und
Versorgungsbetriebe,

3. die Bestimmungen der Gerüstbauordnung

4. Die Festlegungen des jeweiligen Werkstoffherstellers. Die Werkstoffe
müssen den geforderten Bedingungen der Leistungsbeschreibung
entsprechen.

B2) FACHSPEZIFISCHE NACHWEISE

Fachspezifische Nachweise, z. B. für den Umgang mit Asbest, PAK, und
dergleichen, sind auf Anforderung des (AG) jederzeit und umgehend zu
erbringen.

Bei wesentlichen Änderungen z. B. Ausscheiden eines befähigten
Mitarbeiters oder Auslaufen eines befristeten Nachweises (z. B.
Schweißnachweis) ist der AN verpflichtet, dies unverzüglich beim (AG)
schriftlich anzuzeigen und ggf. angebotene Aufträge abzulehnen. Ebenso
sind die jeweils gültigen Unfallverhütungsvorschriften zu beachten und
unbedingt einzuhalten.

B3) GEBÄUDESCHÄDEN

Falls dem Auftragnehmer bei der Durchführung der Arbeiten weitere
Gebäudeschäden bekannt werden (auch an anderen Gewerken), so hat er den
zuständigen Bauleiter des Auftraggebers hierüber umgehend zu
unterrichten.

B4) LAGER- UND ABSTELLFLÄCHEN

Die Errichtung von Lager- und Arbeitsplätzen ist mit der jeweiligen
Bauleitung vorher abzustimmen.

Baustoffe und Bauteile dürfen nicht in den Treppenhäusern und/oder auf
anderen Verkehrsflächen gelagert werden.

Bauschutt darf grundsätzlich nicht im Gebäude gelagert werden.

B5) BEDINGUNGEN FÜR DIE ENTSORGUNG VON ABFÄLLEN

Der Auftragnehmer ist verpflichtet, die beim Auftraggeber anfallenden
Abfälle ordnungsgemäß und sofort zu entsorgen. Zu diesem Zweck hat er
die einschlägigen Gesetze, Verordnungen und sonstigen
öffentlich-rechtlichen Vorschriften z. B. das Kreislaufwirtschafts- und
Abfallgesetz - einzuhalten. Eine Zwischenlagerung von Abfällen ist nicht
gestattet.

Sollten die für den Transport und die Entsorgung erforderlichen
Genehmigungen erlöschen, ist dies dem Auftraggeber unverzüglich
schriftlich mitzuteilen. Mit Übernahme der Abfälle durch den
Auftragnehmer gehen Eigentum, Gefahr, Verkehrssicherungspflicht und
öffentlich-rechtliche Verantwortung auf diesen über.

Der Auftraggeber behält sich vor, zu prüfen, ob der Auftragnehmer seinen
Pflichten nachgekommen ist. Hierzu kann der Auftraggeber Einsicht nehmen
in die vom Auftragnehmer nach öffentlich-rechtlichen Vorschriften zu
führenden Nachweisbücher und in den Genehmigungsbescheid der
angefahrenen Abfallentsorgungsanlage, dessen Vorlage der Auftragnehmer
zu bewirken hat.

Der Auftragnehmer hat zur Abdeckung aller - sowohl seiner als auch die
des Auftraggebers sich aus der Abfallbeseitigung ergebenden
Haftungsrisiken unter Einschluss des Gewässerschäden-Haftungsrisikos -
auf seine Kosten eine Haftpflichtversicherung in ausreichender Höhe für
Personen-, Sach- und Vermögensschäden abzuschließen und dem Auftraggeber
den Abschluss auf Verlangen nachzuweisen. Diese Regelung lässt die
Haftung des Auftragnehmers unberührt.

B6) BAUSTOFFE UND EINBAUTEILE

Sämtliche Baustoffe und Einbauteile müssen hinsichtlich ihrer Art und
ihrer Verarbeitung den bei Ausführung aktuellen DIN-Vorschriften und
sonstigen anerkannten bautechnischen Richtlinien entsprechen. In der
Regel sind gütegeschützte Baustoffe und Einbauteile zu verwenden. Der
Auftraggeber kann einen Gütenachweis für diese Materialien verlangen.
Wenn nicht gütegeschützte Baustoffe oder Einbauteile angeboten oder
eingebaut werden, hat der Auftragnehmer auf seine Kosten den
Gütenachweis zu erbringen. Der Auftraggeber ist berechtigt, die
Verwendung nicht normengerechter oder ungeeignet erscheinender
Materialien abzulehnen. Der Auftraggeber ist in begründeten Fällen
berechtigt, Materialproben zu entnehmen und prüfen zu lassen.

B7) SCHADSTOFFE. INSBESONDERE ASBEST

Bekanntlich wurde bis in die 1990er Jahre hinein Asbest als bevorzugter
Baustoff bei Errichtung von Gebäuden verwendet. Asbest war nicht nur als
Baustoff in Beton eingebunden. Er fand auch Verwendung
z. B. in speziellen Klebern für Fliesen oder anderen Bodenbelägen oder
in den zu verwendeten Bauteilen selbst.

Wir gehen davon aus, dass Ihnen als Handwerksfirma zwar grundsätzlich
die abstrakte Gefahr einer Asbestkontamination bewusst ist, möchten Sie
jedoch nochmals in Bezug auf den Umgang mit Asbest sensibilisieren.

Bei sämtlichen Arbeiten an Asbestprodukten, wie z. B. bohren, sägen,
schneiden oder herausreißen, können Asbestfasern freigesetzt werden,
die, bei ungesichertem Umgang, im schlimmsten Falle zu einer schweren
Lungenerkrankung der tätigen Personen, also auch Ihren Mitarbeitern,
führen können.

Aus diesem Grunde hat der Gesetzgeber auch gemäß TRGS 519 (Technische
Regeln für Gefahrstoffe) verfügt, dass nur zugelassene Fachbetriebe, die
über die entsprechende Sachkunde verfügen, asbesthaltige Materialien
entfernen und entsorgen dürfen.

Bei sämtlichen Arbeiten ist daher immer kritisch zu prüfen, ob Bauteile
Asbest enthalten könnten und im Verdachtsfall, vor Ausführung von
Arbeiten, unsere Bauleitung zu Rate zu ziehen, um mögliche
Gesundheitsgefährdungen Ihrer Mitarbeiter und unserer Mieter zu
verhindern.

## Zusätzlicher Text
C) TECHNISCHE VORBEMERKUNGEN
======================================================

Für Angebot und Ausführung sind besonders zu beachten:

DIN 18299  Allgemeine Regelungen für Bauarbeiten jeder Art

DIN  4420  Arbeits- und Schutzgerüste

DIN 18350  Putz- und Stuckarbeiten

DIN 18363  Maler- und Lackierarbeiten

DIN 18545-2  Abdichten von Verglasungen mit Dichtstoffen

DIN 18550  Putz, Baustoffe und Ausführung, Erläuterungen

DIN 55928  Korrosionsschutz von Stahlbauten durch Beschichtung und
  Überzüge

DIN 55945  Lacke und Anstrichstoffe

DIN 50961  Zinküberzüge auf Eisenwerkstoffe

DIN 68800-3  Holzschutz - Vorbeugender chemischer Holzschutz

in der jeweils aktuellen Fassung sowie

a) die Verarbeitungsvorschriften der Systemhersteller

b) die technischen Merkblätter des Bundesausschusses Farbe und
Sachwertschutz

c) die aktuellen VDE- und VDI  Richtlinien, die Vorschriften der
zuständigen Behörden (z. B. Bauaufsicht, Gewerbeaufsicht, TÜV),
Berufsgenossenschaften und der Versorgungsbetriebe

d) Verordnung über Sicherheit und Gesundheitsschutz auf Baustellen

-Der AN (Auftragnehmer) hat sämtliche Regelwerke aus dem Bereich
Arbeits-, Gesundheits- und Umweltschutz zu beachten. Dies gilt
insbesondere für die geltenden Unfall-Verhütungsvorschriften (UVV),
Arbeitsstätten-Verordnung (ArbStättV) und das Abfall- und
Kreislaufwirtschaftsgesetz (AbfG/KrWG).

-Der AN hat den Nachweis auf Verlangen zu erbringen, dass er für die bei
der Baumassnahme beteiligten Mitarbeiter das Arbeitsschutzgesetz
(ArbSchG) umgesetzt hat.

-Der AN hat den Nachweis auf Verlangen zu erbringen, dass er die bei der
Baumassnahme beteiligten Mitarbeiter gemäss  7 der BGV A1 UVV
"Allgemeine Vorschriften" unterwiesen hat.

-Der AN hat den Nachweis auf Verlangen zu erbringen, dass er nur
zugelassene und geprüfte Maschinen und Einrichtungen während der
Baumassnahme einsetzt.

-Bei Notwendigkeit eines vom Sicherheits- und
Gesundheitsschutzkoordinator (SiGeKo) zu erstellenden Sicherheits- und
Gesundheitsschutzplans (SiGePlan) hat der AN diesen unbedingt  zu
berücksichtigen. Notwendige Änderungen des SiGePlans sind mit dem SiGeKo
abzustimmen.

-Die Aufnahme der Tätigkeit ist dem SiGeKo mindestens eine Woche vor
Tätigkeitsaufnahme schriftlich anzuzeigen.

Nebenleistungen und Vereinbarungen bei Putz-, Maler- und Lackierarbeiten

Folgende Leistungen sind neben den Nebenleistungen in die Einheitspreise
einzukalkulieren, wenn in der Leistungsbeschreibung keine eigene
Position dafür vorgesehen ist:

a)  Augenscheinliche Überprüfung aller im Untergrund eingesetzten
Geländer-, Gitterstützen und sonstige Verankerungen auf fachgerechte
Überarbeitbarkeit.

b)  Säuberung des Untergrundes von Staub und Verschmutzung sowie von
lose sitzenden Putz- und Betonteilen durch Trocken - Reinigung.

c)  Das farbige Absetzen eines Bauteils sowie das Absetzen und
Beschneiden von Fenster- und Türfaschen, Bändern, Gesimsen, Nuten und
Sockelflächen

d)  Notwendige Maßnahmen zum Schutz von Fußböden, Geländern,
Stahlzargen, Fenstern, Türen, Beschlägen und sonstigen Bauteilen vor
Verunreinigungen und Beschädigungen durch die Putzarbeiten.

e)  Die Kosten für Aufenthalts- und Lagerräume.

f)  Das Herstellen von bis zu 0,50 m² grossen mobilen Musterflächen
nach Vorauswahl  vorliegender Farbvorschläge.

Besondere Hinweise

Bei dieser Ausschreibung wird zur Bedingung gemacht, dass keine
Baustoffe verwendet werden, die

a)  voll- oder teilhalogenierte Fluorchlorkohlenwasserstoffe (FCKW,
HFCKW) enthalten oder unter Verwendung dieser Stoffe hergestellt wurden

b)  UF  Montageschäume (Harnstoff-Formaldehyd-Schaumkunststoff) und
Baustoffe deren  Ausgleichskonzentration für Formaldehyd 0,05 ppm
(parts per million; 1,0 mg/kg) im  Prüfraum überschreitet. (Das
Prüfverfahren richtet sich nach der Richtlinie des Ausschusses für
Einheitliche Technische Baubestimmungen (ETB) zur Begrenzung der
Formaldehydemission in die Raumluft bei Verwendung von
Harnstoff-Formaldehydharz Ortschaum)

c)  Lösemittelhaltige Farben und Lacke sind zu vermeiden. Für eine
Verwendung im Einzelfall ist die Zustimmung vom Auftraggeber einzuholen.

Produkt- und Systemvorgaben

Vor Angebotsabgabe sind die Oberflächen der Fassadenflächen auf die
ausgeschriebene Ausführungsart des Anstrichsystems hin zu prüfen.

Folgende Fabrikate können verwendet werden:

  Brillux
  Caparaol
  Herbol
  Sto
  oder gleichwertig

Das angebotene Fabrikat ist vor Angebotsabgabe zu benennen.

Die Farbtöne sind in Absprache mit der Bauleitung festzulegen. Für
farbige Anstrichsysteme, einschl. deren Putze gelten folgende
Farbtonstufen:

hell getönt  entspricht Hellbezugswerten  51 -100

mittel getönt  entspricht Hellbezugswerten  26 - 50

satt getönt  entspricht Hellbezugswerten  25 - 11

Voll- oder  entspricht Hellbezugswerten  0 - 10
Sonderton

Hellgetönte Beschichtungen werden nicht gesondert vergütet und sind in
den Einheitspreis für weisse Anstriche einzukalkulieren. Die weiteren
Abstufungen werden gesondert vergütet und sind bei Bedarf gesondert im
LV aufgeführt.

Die o. a. Abstufung gilt nicht für Lacke und Lasuren. Sind Lack- und
Lasurarbeiten von Holz- und Stahlbauteilen im LV enthalten, sind
sämtliche Farbtonstufen in den Einheitspreis einzukalkulieren. Sie
werden nicht gesondert vergütet.

Untergrundprüfung

Die Überprüfung des vorhandenen Untergrundes auf Mängel oder nicht
ausreichenden Vorleistungen hat der AN unbedingt durchzuführen. Gemäss
VOB Teil B, DIN 1961  4 Nr. 3 sowie VOB Teil C ist der AN verpflichtet
vor Beginn der Arbeiten die örtl. Bauleitung schriftlich auf Mängel
hinzuweisen. Der AN haftet für alle später auftretenden Schäden in
vollem Umfang, wenn die Mängelmeldung nicht rechtzeitig schriftlich
erfolgt ist.

## TH_Boden
Datum: 27.02.25

### Bereich 1 Buchstr. 6 VH_SF_HH

#### Abschnitt 1.1 Baustelleneinrichtung

**1.1.10 Baustelleneinrichtung**
Baustelleneinrichtung Liefern und Vorhalten aller zur
Ausführung der Arbeiten benötigten Geräte und
Werkzeuge.
Menge: 1,000 psch

**1.1.20 Baustellen WC**
*** Bedarfsposition ohne GB
Lieferung und Vorhalten eines Baustellen WCs über die
gesamte Bauzeit (3 Treppenhäuser und Durchfahrten)
Die Nutzung durch andere Gewerke wird gestattet

Baustellen-WC durch Vorgewerk (Elektro)
Menge: 1,000 St

#### Abschnitt 1.2 Bodenbelagsarbeiten

**1.2.10 Bodenbelag aufnehmen und entsorgen**
Aufnahme und Entsorgung des vollständigen Bodenbelags
(Podeste und  bis zu 3 Schichten (bis Verlegereifen
Untergrund)
Menge: 210,000 m²

**1.2.20 Kantenprofil aufnehmen und entsorgen**
Menge: 255,000 St

**1.2.30 Viertelstäbe aufnehmen und entsorgen**
Menge: 200,000 m

**1.2.40 Untergrundvorbereitung**
Untergrund Verlegereife prüfen.
Alten PVC bzw. Anstrich, Anstrichreste und
Pflegeschichten abschleifen oder
schadhaften Belag jeglicher Art aufnehmen,
gründlich absaugen und reinigen.
Menge: 250,000 m²

**1.2.50 Grundierung**
Dispersionsgrundierung Podeste und Stufen,
verlegereifen Untergrund nach DIN 18365 mit
Dispersionsgrundierung streichen
Menge: 250,000 m²

**1.2.60 Zulage für standfeste Spachtelung vollflächig mit Gewebe**
Zulage für standfeste Spachtelung bis 5mm vollflächig
mit Gewebe
Menge: 250,000 m²

**1.2.70 Zulage Vor-Pos. für weitere 5 mm**
*** Bedarfsposition ohne GB
Menge: 1,000 m²

**1.2.80 Grundierung**
Dispersionsgrundierung Podeste und Stufen,
Verlegereifen Untergrund nach DIN 18365 mit
Dispersionsgrundierung streichen
Menge: 250,000 m²

**1.2.90 Ausgleich 3-5 mm**
Spachtelung zum Ausgleichen, Spachteln und Nivellieren
von Holzdielenböden, Holzpressspanplatten und
Trockenausbauelementen: Spachtelung mit zementärer
Holzbodenausgleichmasse, elastisch und faserverstärkt
Menge: 250,000 m²

**1.2.100 Bodenbelag Linoleum liefen**
nach Vorlage Muster in Absprache mit BL
Menge: 250,000 m²

**1.2.110 Bodenbelag auf Podesten geklebt verlegen**
Linolium-Bodenbelag in Bahnen, einschichtig,
durchgehend marmoriert, richtungsorientiert, ohne
Träger,
Oberfläche PU-vergütet, passend zuschneiden und auf
ganzflächig gespachtelten Untergrund vollflächig mit
einem lösungsmittelfreien Dispersionskleber nach
Herstellervorschrift
verkleben und Ersteinpflege nach Fertigstellung.
Menge: 150,000 m²

**1.2.120 Bodenbelag auf Stufen geklebt verlegen**
Linolium-Bodenbelag in Bahnen, einschichtig,
durchgehend marmoriert, richtungsorientiert, ohne
Träger,
Oberfläche PU-vergütet, passend zuschneiden und auf
ganzflächig gespachtelten Untergrund vollflächig mit
einem lösungsmittelfreien Dispersionskleber nach
Herstellervorschrift
verkleben und Ersteinpflege nach Fertigstellung.
Menge: 255,000 St

**1.2.130 Kantenprofil liefern geschraubt befestigen**
Treppenkantenprofil erneuern

Altes, schadhaftes Treppenkantenprofil
entfernen und neues
Treppenkantenprofil Aluminium ca. 1,50 m liefern und
fachgerecht
anbringen, einschl. der erforderlichen Vor-
und Nebenleistungen.

Die Stufenkante ist vorher mit einem
verzinktem Reparaturwinkel zu begradigen.

Farbe nach Wahl des AG.
Kantenprofil bis 35 mm.

Den Schutt zur Kippe fahren einschl.
Kippgebühren und Entsorgungskosten.
Menge: 255,000 St

**1.2.140 Viertelstab liefern und befestigen**
Menge: 500,000 m

**1.2.141 Wandpaneel Schlagleiste**
*** Bedarfsposition ohne GB
Wandpaneele Holz Kiefer
Wandpaneele Holz Kiefer wie Bestand

19 I 77 mm Schlageleiste Kiefer angeblaut, 1 x mit
Remmers
Aqua DW-660/30 für den lnnenbereich weiß
grundiert.

Liefern, montieren, Schraublöcher verspachteln+
Stoßkanten anspachteln u. anschleifen
Menge: 120,000 m

**1.2.150 Silicon ziehen**
Menge: 100,000 m

**1.2.160 Stundenlohn Bodenleger**
*** Bedarfsposition ohne GB
Menge: 30,000 Std

USt %: 19,00
